# 1-06 KÖSTER NB 1 grau, Bodenfeuchte
Leistungsbeschreibung (GAEB DA XML 3.2, DA81)
Währung: EUR
Erstellt mit: B2Bau, B2Bau v7.12 (0924-0407), 31.07.2018

## KÖSTER NB 1 grau
Kelleraußenabdichtung
Mineralische Abdichtung mit zementgebundener Dichtungsschlämme KÖSTER NB 1 grau (MDS)

Vorbemerkung

Dieses Musterleistungsverzeichnis erhebt keinen Anspruch auf Vollständigkeit. Bei der Kostenkalkulation hat der Verwender des Musterleistungsverzeichnisses objektbezogene Gegebenheiten und ggf. nicht aufgeführte Nebenarbeiten zu berücksichtigen. Haftungsansprüche gegenüber dem Verfasser oder dem Hersteller bestehen nicht und können nicht geltend gemacht werden.

Bezugsquelle und technische Beratung unter:
KÖSTER BAUCHEMIE AG, Dieselstrasse 1-10, 26607 Aurich, Tel.: 04941 / 9709-0, Fax: 04941 / 9709-40, E-Mail: support@koester.eu

Folgende Technische Merkblätter sind zu beachten:
KÖSTER Sperrmörtel WU Art.-Nr. W 534 025
KÖSTER KBE-Flüssigfolie Art.-Nr. W 245 006 / W 245 024
KÖSTER Armierungsgewebe Art.-Nr. W 411 100 / W 411 033
KÖSTER SB-Haftemulsion Art.-Nr. W 710 005 / W 710 010 / W 710 030
KÖSTER NB 1 grau Art.-Nr. W 221 025
KÖSTER NB 1 Flex Art.-Nr. W 721 008
KÖSTER Polysil TG 500 Art.-Nr. M 111 001 / M 111 010
KÖSTER Sperrmörtel Art.-Nr. W 530 025
KÖSTER Sperrmörtel-Fix quellfähig Art.-Nr. W 532 025
KÖSTER Schutz- und Drainagebahn 3-400 Art.-Nr. W 901 030 / W 903 030
KÖSTER Fugenband 20 Art.-Nr. J 820 020
KÖSTER Fugenband 30 Art.-Nr. J 830 020
KÖSTER KB-Pox Kleber Art.-Nr. J 120 005

## 1-06
Datum: 01.06.2018

### 1 Baustelleneinrichtung

**1.1 Vorhalten der Baustelleneinrichtung**
Einrichten der Baustelle und Vorhalten derselben
Einheit: psch

**1.2 Wasserversorgung**
Die Versorgung mit Wasser muss vor Ort gewährleistet sein.
Einheit: psch

**1.3 Stromversorgung**
Die Versorgung mit Strom muss vor Ort gewährleistet sein.
Einheit: psch

### 2 Untergrundvorbereitung

**2.1 Kanten fasen**
Vorhandene Kanten mit einem geeigneten Gerät fasen.
Einheit: m

**2.2 Prüfung auf Teer / Bitumen**
*** Bedarfsposition mit GB
Gereinigte vorhandene Außenabdichtung auf Teer / Bitumen prüfen.
bei Teer: der Untergrund ist rückstandsfrei von allen Beschichtungsteilen zu reinigen
bei Bitumen: zur Überarbeitung kann grundsätzlich PMBC oder KSK verwendet werden
Die Eignung des vorhandenen Untergrundes ist vor Beginn der Arbeiten eindeutig festzustellen.
Einheit: Stk

### 3 Reinigungsmethoden

**3.1 Intensives Wasserstrahlen**
Intensives porentiefes Hochdruckwasserreinigen (>300 bar) der zu beschichtenden Wandflächen von haftungsmindernden Bestandteilen mit geeigneten Verfahren.
Einheit: m²

### 4 Dichtungskehle

**4.1 Herstellen einer Dichtungskehle aus KÖSTER Sperrmörtel-Fix quellfähig**
*** Grundposition ZZ 1.0
*** Bedarfsposition ohne GB
Dichtungskehle aus KÖSTER Sperrmörtel-Fix quellfähig unter Zugabe von max. 20 % KÖSTER SB-Haftemulsion zum Zugabewasser am Wand/Sohlenanschluss bzw. Sauberkeitsschicht/Sohle oder an Innenecken herstellen (ausgerundete Schenkellänge  4 - 6 cm). Vor Abdichtung der vertikalen Wandflächen ist eine mind. einstündige Trocknungszeit des Sperrmörtels erforderlich.

Verbrauch:
KÖSTER Sperrmörtel-Fix quellfähig ca. 2,5 kg /m
KÖSTER SB-Haftemulsion ca. 0,08 kg / m
Einheit: m

**4.2 Herstellen einer Dichtungskehle mit KÖSTER Sperrmörtel**
*** Wahlposition ZZ 1.1
Dichtungskehle aus KÖSTER Sperrmörtel unter Zugabe von max. 20 % KÖSTER SB-Haftemulsion zum Zugabewasser am Wand/Sohlenanschluss bzw. Sauberkeitsschicht/Sohle oder an Innenecken herstellen (ausgerundete Schenkellänge 4 - 6 cm). Vor Abdichtung der vertikalen Wandflächen ist eine mind. 24stündige Trocknungszeit des Sperrmörtels erforderlich.

Verbrauch:
KÖSTER Sperrmörtel ca. 2,5 kg / m
KÖSTER SB-Haftemulsion ca. 0,08 kg / m
Einheit: m

**4.3 Herstellen einer Dichtungskehle mit KÖSTER Sperrmörtel WU**
*** Wahlposition ZZ 1.2
Dichtungskehle aus KÖSTER Sperrmörtel WU unter Zugabe von max. 20 % KÖSTER SB-Haftemulsion zum Zugabewasser auszurunden (ausgerundete Schenkellänge 4 - 6 cm). Vor Abdichtung der Flächen ist eine mind. 24 stündige Trocknungszeit des Sperrmörtel WU erforderlich.

Verbrauch:
KÖSTER Sperrmörtel WU ca. 2,5 kg / m
KÖSTER SB-Haftemulsion ca. 0,08 kg / m
Einheit: m

### 5 Rautiefenausgleich

**5.1 Rautiefenausgl.> 5 mit KÖSTER Sperrmörtel Fix quellfähig / KÖSTER SB-Haftemulsion**
*** Grundposition ZZ 2.0
*** Bedarfsposition ohne GB
Auszubessernde Flächen mit einer Rautiefe > 5 mm (z. B. Mörteltaschen, offene Stoß- und Lagerfugen oder Ausbrüche) mit KÖSTER Sperrmörtel-Fix quellfähig, unter Zugabe von max. 30 % KÖSTER SB-Haftemulsion zum Zugabewasser, bündig schließen.

Verbrauch:
KÖSTER Sperrmörtel-Fix quellfähig ca. 1,8 kg / l Hohlraum
KÖSTER SB-Haftemulsion ca. 0,06 kg / l Hohlraum
Einheit: m²

**5.2 Rautiefenausgleich > 5 mm mit KÖSTER Sperrmörtel und KÖSTER SB Haftemulsion**
*** Wahlposition ZZ 2.1
Auszubessernde Flächen mit einer Rautiefe > 5 mm (z. B. Mörteltaschen, offene Stoß- und Lagerfugen oder Ausbrüche) mit KÖSTER Sperrmörtel, unter Zugabe von max. 30 % KÖSTER SB-Haftemulsion zum Zugabewasser, bündig schließen.

Verbrauch:
KÖSTER Sperrmörtel ca. 1,8 kg / l Hohlraum
KÖSTER SB-Haftemulsion  ca. 0,06 kg / l Hohlraum
Einheit: m²

**5.3 Rautiefenausgleich < 5 mm mit KÖSTER NB 1 grau und KÖSTER NB 1 Flex**
*** Bedarfsposition ohne GB
Auszubessernde Flächen mit einer Rautiefe < 5 mm oder bei rückseitiger Durchfeuchtung (z. B. Oberflächenprofilierungen, Unebenheiten oder kleine Ausbrüche etc.) mit KÖSTER NB 1 grau unter Zugabe von KÖSTER NB 1 Flex als Zugabeflüssigkeit per KÖSTER Quast für Schlämmen egalisieren.

Verbrauch:
KÖSTER NB 1 grau ca. 1,8 kg / l Hohlraum
KÖSTER NB 1 Flex ca. 0,6 kg / l Hohlraum
Einheit: m²

### 6 Grundierung

**6.1 Grundierung mit KÖSTER Polysil TG 500 bei mineralischem Untergrund und Porenbeton**
*** Bedarfsposition mit GB
Mineralischen Untergrund (außer Gips) nach kratzspachtelung aus PMBC mit KÖSTER Polysil TG 500 grundieren. Unverdünnt bis zur vollständigen Sättigung in einem Arbeitsgang (bei Porenbeton in zwei Arbeitsgängen) im Sprühverfahren aufbringen.

Verbrauch:
KÖSTER Polysil TG 500  ca. 0,12 – 0,13 kg / m²
(bei Porenbeton ca. 0,20 – 0,25 kg / m²)
Einheit: m²

### 7 Flächenabdichtung

**7.1 Flächenabdichtung mit KÖSTER NB 1 grau und KÖSTER NB 1 Flex, Bodenfeuchte**
Abzudichtende Flächen mit KÖSTER NB 1 grau unter Zugabe von KÖSTER NB 1 Flex
In zwei einzelnen Lagen.
Bei der Verarbeitung im Spritzverfahren ist die erste Lage mit dem KÖSTER Quast für Schlämmen nachzustreichen.

Verbrauch:
KÖSTER NB 1 grau  ca. 2 kg / m²
KÖSTER NB 1 Flex  ca. 0,65 kg / m²
Einheit: m²

### 8 Fugenabdichtung

**8.1 Fugenabdichtung mit KÖSTER Fugenband 20 und KÖSTER KB-Pox Kleber**
*** Grundposition ZZ 3.0
Der Fugenbereich, z. B. getrennte Bodenplatten, werden wie folgt abgedichtet:
Der Fugenbereich wird je Seite 2 cm breiter als das Fugenband mit einem Klebeband abgegrenzt
Nun 2-3 mm dick den KÖSTER KB-Pox Kleber auftragen, das KÖSTER Fugenband 20 mind. 4 cm breit einbetten und mit einer zweiten Lage KÖSTER KB-Pox Kleber überspachteln. Der Kleberauftrag erfolgt bis an das zuvor angebrachte Klebeband.
Das Klebeband ist nach dem seitlichen Einbetten des KÖSTER Fugenbandes 20 zu entfernen.

Verbrauch:
KÖSTER Fugenband 20 1,0 kg / m
KÖSTER KB-Pox Kleber 1 kg / m
Einheit: m

**8.2 Fugenabdichtung mit KÖSTER Fugenband 30 und KÖSTER KB-Pox Kleber**
*** Wahlposition ZZ 3.1
Der Fugenbereich, z. B. getrennte Bodenplatten werden wie folgt abgedichtet:
Der Fugenbereich wird je Seite 2 cm breiter als das Fugenband mit einem Klebeband abgegrenzt
Nun 2-3 mm dick den KÖSTER KB-Pox Kleber auftragen, das KÖSTER Fugenband 30 mind. 5 cm breit einbetten und mit einer zweiten Lage KÖSTER KB-Pox Kleber überspachteln. Der Kleberauftrag erfolgt bis an das zuvor angebrachte Klebeband.
Das Klebeband ist nach dem seitlichen Einbetten des KÖSTER Fugenbandes 30 zu entfernen.

Verbrauch:
KÖSTER Fugenband 30 1,5 kg / m
KÖSTER KB-Pox Kleber ca. 1,5 kg / m
Einheit: m

**8.3 Verlängerung und seitliche Anschlüsse an das KÖSTER Fugenband 20 / 30**
*** Bedarfsposition ohne GB
Wenn größere Längen als die der Standardlieferform benötigt werden, kann das KÖSTER Fugenband 20 mit Hilfe eines Heißluft-Schweißgerätes bei 270 °C zu den benötigten Längen verschweißt werden. Die maximale Temperatur, die beim Schweißen verwendet werden darf, beträgt 300 °C. Das Verschweißen des Bandes sollte vor dessen Einbau erfolgen. Vor dem Verschweißen der Bänder müssen die Nahtstellen aufgeraut werden, z. B. mit einer Drahtbürste etc. Zum Verschweißen der Bänder sollten diese auf einen ebenen Untergrund gelegt werden. Nachdem die Kontaktflächen des überlappenden Bereichs mit Heißluft erwärmt worden sind, wird dieser Bereich mit der KÖSTER Gummi-Andrückrolle zusammengedrückt. Bei einer Nahtüberlappung von mind. 2 cm voll verschweißen. Einbau erst nach vollständiger Abdichtung.
Einheit: m

**8.4 Verarbeitungshinweise zum Fugenband**
Das frisch verarbeitete System darf während der ersten 48 Stunden nach dem Einbau nicht belastet werden. Auch muss es vor der vollständigen Aushärtung mind. 24 Stunden lang vor Wasser, Regen und Frost und Temperaturen unter + 5 °C geschützt werden.
Niedrige Temperaturen verlängern und hohe Temperaturen verkürzen die Verarbeitungszeit und die Erhärtungszeit des KÖSTER KB-Pox Klebers.
Hohe Luftfeuchtigkeit kann ein vollständiges Aushärten des Klebers verhindern.
Auf Flächen, die durch Verkehr beansprucht werden, sollte das System durch Abdeckung mit einer Metallplatte geschützt werden.
Einheit: m

### 9 Rohrdurchführungen

**9.1 Rohrdurchf. mit KÖSTER KBE-Flüssigfolie und KÖSTER Armierungsgewebe abdichten**
Rohrdurchführungen mit KÖSTER KBE-Flüssigfolie unter Einlage des KÖSTER Armierungsgewebes eindichten. (vorhandenes Rohr z. B. mit Drahtbürste aufrauen)

Verbrauch:
KÖSTER KÖSTER KBE-Flüssigfolie nach Bedarf
KÖSTER Armierungsgewebe nach Bedarf
Einheit: Stk

### 10 Schutzlage

**10.1 Schutz der Abdichtung mit der KÖSTER Schutz- und Drainagebahn 3-400**
Wandabdichtung nach vollständiger Durchtrocknung der Abdichtungslage mit der KÖSTER Schutz- und Drainagebahn 3-400 vor dem Anfüllgut schützen. Die Schutzbahn ist am oberen Bahnenabschluss bis nach Verfüllen der Baugrube zu verwahren.

Verbrauch:
KÖSTER Schutz- und Drainagebahn 3-400 1,05 m² / m²
Einheit: m²
